# Altenbeken - Sanierung Eggebad
Leistungsbeschreibung (GAEB DA XML 3.1, DA81)
Projekt: 410-23
Währung: EUR
Vergabeart: Beschränkte Ausschreibung
Erstellt mit: GXML Toolbox V3.1 R20080128, ORCA AVA Professional Edition 16.00.000.10, 02.04.2026

## Gegenstand der Maßnahme ist die energetische Sanierung
Gegenstand der Massnahme ist die energetische Sanierung des Eggebads in Altenbeken.
Der Bestandsbau ist 1-geschossig in Massivbauweise erstellt worden.
Es ist geplant als Erweiterung eine neue Technikzentrale 1-geschossig auf einen Bestandskeller
zu errichten, Anbau in Holzrahmenbau.

Im Rahmen dieses Gewerkes sind hierbei die
Fassadenarbeiten anzubieten.

Bauherr
Gemeinde Altenbeken
Bahnhofstraße 5a
33184 Altenbeken

vertreten durch:
Gemeinde Altenbeken
Herr Niemann
Bahnhofstraße 5a
33184 Altenbeken

Ort/ Baustelle
Gardeweg 1
33184 Altenbeken

Architekt
Dennis Schlepper
Dipl. Ing. Architekt
Freiligrathstrasse 24
32756 Detmold

Tragwerksplanung
Grossekathoefer + Ottensmeier
Beratende Ingenieure Part GmbB
Espelner Strasse 107
33161 Hoevelhof

Bauphysik
Grossekathoefer + Ottensmeier
Beratende Ingenieure Part GmbB
Espelner Strasse 107
33161 Hoevelhof

Planung Heinzung, Lüftung, Sanitär und Elektro
Becker und Henze Ingenieurbüro für technische Gebäudeausrüstung
Werkstraße 26A
33142 Büren

SiGeKo
Dipl. Ing. Hans-Dieter Winkler
Reelsberg 28
33184 Altenbeken

## Allgemein
Der Unternehmer hat selbstständig für die Einhaltung
der vorgesehenen Termine Sorge zu tragen. Der
Unternehmer ist verpflichtet, eigenverantwortlich für
eine ausreichende Besetzung der Baustelle und die
frühzeitige Bestellung und Anlieferung aller
erforderlichen Materialien zu sorgen.
Etwaige Verzögerungen durch Unterbesetzung
werden nicht akzeptiert.
Alle Arbeiten sind in Abstimmung mit der Bauleitung
eigenverantwortlich mit anderen Gewerken zu
koordinieren. Arbeitsunterbrechungen, die auf
mangelhafter Abstimmung des AN beruhen,
berechtigen nicht zu Nachforderungen.
Gleiches gilt für von der Bauleitung angeordnete
Arbeitsunterbrechungen oder erforderliche Arbeiten
anderer Gewerke.

Der zeitliche Ablauf der gesamten Baumaßnahme
ist im hohen Masse vom Ineinandergreifen verschiedenster
Gewerke abhängig.
Es ist hierzu ein bevollmächtigter Bauleiter zu benennen, der
verpflichtet ist, an den wöchentlichen Baubesprechungen
teilzunehmen.
Alle Firmen werden verpflichtet, Bautagesberichte
abzufassen, die wöchentlich der Bauleitung zu übergeben
sind.
Darüber hinaus sind folgende Unterlagen bzw. Nachweise
spätestens eine Woche nach Auftragserteilung an den
SiGe-Koordinator zu übergeben:

- Benennung der Fachkraft für Arbeitssicherheit
- Benennung des Ersthelfers mit Ausbildungsnachweis
- Es gilt die VOB Teil A, B und C als Grundlage.

SiGeKo
Die gesamte Baumaßnahme wird durch einen SiGeKo
überwacht.

Baustrom, Bauwasser, Sanitäre Einrichtungen
Anschlüsse für Strom und Wasser sind in unmittelbarer
Nähe der Baustelle zugänglich.
Der Strom wird vom Bauherrn gestellt. Anteilig werden
jedem Auftragnehmer 0,3 % von der Schlussrechnungssumme
in Abzug gebracht (s. Gesamtumlage).
Das Wasser wird vom Bauherrn gestellt. Anteilig werden
jedem Auftragnehmer 0,1 % von der Schlussrechnungssumme
in Abzug gebracht (s. Gesamtumlage).
Toiletten werden vom Bauherrn gestellt. Anteilig werden
jedem Auftragnehmer 0,1% von der Schlussrechnungssumme
in Abzug gebracht (s. Gesamtumlage).

Baustellenreinigung
Die Baustellenreinigung wird vom Bauherrn gestellt.
Anteilig werden jedem Auftragnehmer 0,25% von der
Schlußrechnungssumme (s. Gesamtumlage).

Bauleistungsversicherung
Der Bauherr schließt eine Bauleistungsversicherung für
Eine Selbstbeteiligung von netto 300,00 _/je Schadensfa
Anteilig werden dem Auftragnehmer 0,25% von der
Schlussrechnungssumme in Abzug gebracht
(s. Gesamtumlage).

Rechnungsstellung
Die Kostenaufstellung ist für Abschlags- und
Schlussrechnungen in 3-fach gegliederter Form
vorzulegen.
1. Aufstellung gemäß LV-Positionen und Preisen
2. Aufstellung der Übersichtspläne mit
Positionsangabe
3. Aufmaßblätter, Leistungsnachweise und Skizzen sind
vorzulegen, damit eine ordnungsgemäße
Rechnungsprüfung erfolgen kann.
Im Falle, dass nach zweimaliger Aufforderung keine
prüfbare Rechnung vom AN gestellt
wurde, ist der AG berechtigt dieselbe über den
Architekten zu Lasten des AN erstellen zu lassen.

Sicherungsmaßnahmen / Berücksichtigung von Forderungen
Mit Rücksicht auf die unmittelbaren Anlieger und im Int
a) alle Maßnahmen zu ergreifen, um die maßgeblichen
Grenzwerte für Lärm-, Staub-, Schmutz- und
Geruchsbelästigungen strikt einzuhalten
b) alles zu unternehmen, um die von den Bauarbeiten
ausgehenden Erschütterungen zu minimieren
c) vom AN auf seine Mitarbeiter derart einzuwirken,
dass diese gehalten sind, jede vermeidbare
Belästigung durch unnötiges Laufenlassen von
Motoren, z. B. Vorlauf von LKW-Motoren, Lärm durch
Rundfunkgeräte o. ä. zu unterlassen.
d) sind Erschütterungen wegen in auf ein absolutes,
technisch mögliches Mindestmaß zu begrenzen.

Wirtschaftlichkeits- und Vergabevorbehalt:
Der Auftraggeber behält sich vor, das Vergabeverfahren ganz oder teilweise aufzuheben, sofern die eingehenden Angebote die veranschlagten Kosten wesentlich überschreiten und eine wirtschaftliche Vergabe nicht gewährleistet werden kann.
Eine wesentliche Überschreitung kann insbesondere vorliegen, wenn die Angebotssummen die Kostenberechnung des Auftraggebers deutlich übersteigen.
Ein Anspruch auf Zuschlag besteht nicht.

## Beschreibung
Es wird besonders darauf hingewiesen, dass die sach und fachgerechte Entsorgung des gesamten Materials in die Einheitspreise einzukalkulieren ist.
Grundsätzlich gehen alle abzubrechenden und zu entsorgenden Materialien in das Eigentum des Bieters über und sind ordnungsgemäß in unmittelbarem zeitlichem Zusammenhang (täglich!) zu entsorgen bzw. wiederzuverwenden, einschl. eventueller Zwischenlagerungs-, Verlade-, Transport- und Entsorgungskosten.
Alle abzubrechenden Bauteile und Materialien sind getrennt nach wiederverwertbaren Wertstoffen eigenverantwortlich zu entsorgen. Der Bauherr wird bei Zuwiderhandlung ausdrücklich von Ansprüchen Dritter freigestellt.
Materiallagerung auf der Baustelle ist nur nach Absprache mit der Bauleitung zulässig.

Im Preis sind Kosten für Geräte, Gerüste, Maschinen,
sowie Personalkosten enthalten.
Mehrkosten aus Unkenntnis werden nicht vergütet.
Sollten Unklarheiten bestehen, sind diese dem Angebot schriftlich beizufügen.

Arbeitszeiten und Arbeitsschutz
Arbeiten sind grundsätzlich wegen der unmittelbar angrenzenden Nachbarschaft nur während der gesetzlichen Arbeitszeiten möglich.
Die anfallenden Arbeiten sind unter Einhaltung aller
Auf der gesamten Baustelle gilt ein absolutes
Alkohol- und Rauchverbot!

Die anfallenden Arbeiten sind unter Einhaltung aller Vorschriften der Berufsgenossenschaft, der DGUV sowie der zuständigen Behörden auszuführen.

Baustelleneinrichtung und -sicherung
Die Baustelle ist von der Straße Gardeweg aus anfahrbar. Parkplätze für Lieferfahrzeuge sind in begrenztem Umfang vor Ort vorhanden. Anfahrt und Parken sind mit der Bauleitung des AG abzustimmen.

Die Baustelle ist während der arbeitsfreien Zeit
geschlossen zu halten.

Das Grundstück ist sauber herzurichten.
Der bei den Arbeiten auftretende Staub ist
durch geeignete Maßnahmen, z.B. Besprühen mit
Wasser, soweit zu binden, dass eine Belästigung der
Nachbarschaft verhindert wird. Baufahrzeuge sind vor
dem Verlassen des Grundstücks so zu reinigen,
dass keine Verschmutzung der öffentlichen Verkehrswege auftreten kann.

Die eingesetzten Baumaschinen
dürfen den Immissionsrichtwert der Verwaltungsvorschrift nicht überschreiten.

Der Auftragnehmer hat alle zur Sicherung der Baustelle erforderlichen Maßnahmen unter voller eigener Verantwortung zu ergreifen.
Eventuell erforderliche Absperrungen sind im Preis enthalten, ohne dass diese besonders erwähnt sind. Er haftet für sämtliche, aus der Unterlassung solcher Maßnahmen, dem Auftraggeber erwachsenden unmittelbaren und mittelbaren Schäden.

Bestätigung aller Vorbemerkungen
Die Allgemeinen und Technischen Vorbemerkungen / Hinweistexte (auch in einzelnen, nachfolgenden Titeln) wurden zur Kenntnis genommen und werden im Auftragsfalle Vertragsbestandteil.

## 45 HPL-Platten und Holzfassade-Sockel

### Titel 01 Baustelleneinrichtung

**01.001 Baustelleneinrichtung allgemein**
Geräte, Werkzeuge und sonstige Betriebsmittel, die zur vertragsgemäßen Durchführung der Bauleitungen erforderlich sind, auf die Baustelle transportieren, bereitstellen und betriebsbereit halten.
Lagerschuppen, Container und dergleichen - soweit erforderlich - auf- und abbauen sowie deren Abtransport.
Baustrom wird bauseits gestellt, Abrechnung Anteilig s. Vorbemerkungen
Baustellen WC bauseits gestellt Abrechnung anteilig gem. Vorbemerkungen
Im Preis sind Kosten für Geräte, Gerüste gem. den Vorgaben nach UVV und Bau BG,
Maschinen, sowie Personalkosten enthalten.
Mehrkosten aus Unkenntnis werden nicht vergütet.
Sollten Unklarheiten bestehen, sind diese dem Angebot schriftlich beizufügen.
Es gelten die Vorschriften der Bauberufsgenossenschaft.
Menge: 1,000 St

**01.002 Baustellenbesprechungen**
Es finden wöchentliche Baustellenbesprechungen während der vertraglich vereinbarten Ausführungsfrist statt. Diese sind immer donnerstags um 7.30 Uhr. Hierzu besteht eine Anwesenheitspflicht für den Vertreter des AN.

Zudem ist die Teilnahme des AN bereits mind. ab 4 Wochen vor dem Beginn und bis 4 Wochen nach Fertigstellung der eigenen Leistungen verbindlich einzuplanen.

Der AN muss befugt sein, verbindliche Entscheidungen für den AN zu treffen.

Es sind wöchentliche Einzeltermine einzuplanen.

Es wird bei der Kalkulation durch den AN davon ausgegagen, das entsprechende Ansätze berücksichtigung finden. Unabhängig von den bepreisten E.P. des AN, wird bei unbefugter Abwesenheit des AN an den Baubesprechung ein entsprechender Einbehalt mit folgenden Rechnungen in Abzug gebracht.
Menge: 1,000 Psch

**01.003 Mobile Toilettenzelle aufstellen und aubbauen**
- mit Waschbecken
- mit Urinal
- mit Toilette
- Kleiderhaken
- Toilettenpapierhalter
- Seifenspender
- Wassertank mind. 60Liter
aufstellen und wieder entfernen.
Menge: 1,000 Stk

**01.004 Mobile Toilettenzelle vorhalten**
Mobile Toilettenzelle, wie zuvor beschrieben, vorhalten
und täglich reinigen.
Menge: 8,000 StWo

**01.005 Schutz von angrenzenden Bauteilen (Verunreinigungen)**
Vollflächiges Abkleben/Abdecken von angrenzenden Bauteilen wie z. B. Fenster, Türen, Briefkastenanlagen, Ein- und Anbauteilen, Bodenflächen, Treppen, etc. zum Schutz vor Verunreinigungen mit geeignetem Material, wie z. B. PE-Folie, Malervlies oder Tetrapack-Tüten, einschl. dem Vorhalten und dem Beseitigen, nach Abnahme der Bauleistungen.
Menge: 50,000 m²

**01.006 Schutz von horizontalen Bauteilen**
Vollflächiges Abdecken von horizontalen Bauteilen, wie z. B. Balkonen, Zufahrten, Gehwegen, etc. zum Schutz vor Verunreinigungen und mechanischen Beschädigungen, wie z. B. durch feste Strahlmittel, etc.  mit geeignetem Material, einschl. dem Vorhalten und dem Beseitigen nach Abnahme der Bauleistungen.
Menge: 30,000 m²

### Titel 02 Untergrundvorarbeiten

**02.001 Prüfung der Haftzugfestigkeit**
Objektspezifische Prüfung der Haftzugfestigkeit gemäß DIN 18555, Teil 6, an vorbereitetem Untergrund. Ergebnisse protokollieren.
Anmerkung:
Die Prüfflächen sind entsprechend dem realen Oberflächenzustand am Objekt, in allen Höhenbereichen und an allen Gebäudeseiten, zu wählen. Eine Prüfung besteht aus mindestens 5 Haftzugswerten
Menge: 10,000 Stk

**02.002 Prüfung der Dübelauszugswerte**
Objektspeziefisches Prüfen der Dübelauszugswerte nach den z. Z. gültigen Herstellervorschriften, an vorbereitetem Untergrund.
Ergebnisse protokollieren.
Anmerkung:
Die Prüfflächen sind entsprechend dem realen Oberflächenzustand am Objekt, in allen Höhenbereichen und an allen Gebäudeseiten, zu wählen.
Menge: 10,000 Stk

**02.003 Verunreinigungen entfernen (Dampf-/Heißwasserstrahlen)-Bestand**
Verunreinigungen, Schmutz, Staub, Fett und lose anhaftende Substanzen vollflächig durch geeignete Maßnahmen, unter Beachtung der Bestimmungen des Umweltschutzes, fachgerecht entfernen, einschl. aller erf. Nebenarbeiten und Schutzmaßnahmen.
Verfahren: Dampf-/Heißwasserstrahlen
Menge: 90,000 m²

**02.004 Algen-, Moos-/Pilzbefall entfernen, außen, Bestand**
Vorhandenen Algen-, Moos- und Pilzbefall auf der Oberfläche vollflächig durch geeignete Maßnahmen fachgerecht nass entfernen, einschl. der mechanischen Entfernung von evtl. vorhandenen Pflanzen- und Saugpollen von Rankgewächsen.

Produktart: Desinfektionsmittel PT 2 (lt. Biozidverordnung 528/2012/EU)
Gereinigte Flächen mit wässriger Mikrobiozid-Lösung
durchwaschen.
Beschriebenes Fabrikat, oder gleichwertig.

Angeb. Fabrikat:

.....................................................
(Technische Unterlagen sind beizufügen)

'..........'
Menge: 90,000 m²

**02.005 Putzfehl- und Holhlstellen ausbessern**
Schadhafte, hohlliegende Putzteilflächen in der vorhandenen Putzschale fachgerecht entfernen, einschl. aller erf. Neben- und Zusatzarbeiten.
Putzfehlstellen mit mineralischem Werktrockenmörtel fassadenbündig beiarbeiten und angleichen. Schichtdicke: bis 15 mm Ausbesserungsbereiche fluatieren und mit Wasser nachwaschen.
Menge: 90,000 m²

**02.006 Prüfung der Ebenheit**
Untergrund für das fachgerechte Befestigen eines WDVS prüfen. Prüfung ob der Untergrund in seiner Ebenheit der DIN 18202 (Maßtoleranzen im Hochbau, Tabelle 3) entspricht.
Ergebnisse protokollieren.
Menge: 90,000 m²

**02.007 Unebenheiten beiputzen**
Unebenheiten in der vorhandenen Oberfläche, gemäß DIN 18 202 (Maßtoleranzen im Hochbau, Tab. 3, Z. 5) mit mineralischem Werktrockenmörtel beiputzen.
Mittlere Schichtdicke: ca. 10 mm
Menge: 40,000 m²

**02.008 Putzgrund Grundierung, pigmentiert-wasserverdünnbar - Bestand**
Liefern und Auftragen eines pigmentierten, quarzgefüllten Spezial-Grundiermittels auf Kunststoffdispersionsbasis für innen und außen zur Vorbereitung nachfolgender Beschichtungen.

Produkteigenschaften:
- Zulassung für Fassadensysteme
- Hohes Haftvermögen und Offenzeitverlängernd
- Lösemittel- und Konservierungsmittelfrei
- Wasserverdünnbar

Technische Eigenschaften:
- Brandverhalten "nichtbrennbar" bzw. "schwerentflammbar" entsprechend dem Aufbau des jeweiligen Capatect Fassadensystem
- Modifizierte, remineralisierende Kunststoffdispersion nach DIN 55945.
- Korngröße nach DIN EN 1062: Klasse S2 mittel (<300 my)
- Dichte: ca. 1,6 g/cm3

Farbton: abgestimmt auf die Schlussbeschichtung (weiß oder gemäß Farbfächer)
Beschriebenes Fabrikat, oder gleichwertig.

Angeb. Fabrikat:

.....................................................
(Technische Unterlagen sind beizufügen)

'..........'
Menge: 90,000 m²

### Titel 03 Sockelausbildung WDVS

*Hinweis: Hinweis Perimeterdämmung*
Im Zuge der Errichtung des Rohbaus wurden an den Stb-Sohle vor dem Verfüllen der Baugrube Perimeterdämmplatten eingebaut. Diese sind bis zum OK-Gelände hochgeführt und müssen in der Höhe ergänzt und auf die fertige Sockelhöhe (Angabe vor Ort) weitergeführt werden.
Die Perimeterdämmplatten sollen vom gleichen Hersteller bezogen werden, um keine Materialwechsel zu erhalten Druckfeste Wärmedämmplatte aus extrudiertem Polystyrolhartschaum

**03.001 Perimeterdämmplatten geklebt, 80 mm Dicke Technikzentrale**
Sockelausbildung zum Wärmedämmverbundsystem
mit extrudierten Hartschaumplatten
Druckfeste Wärmedämmplatte aus Extruderschaum mit geprägter Oberfläche und gerader Kante.
Anwendungen Sockel
Produkteigenschaften
Ausgezeichnete Wärmedämmung
Beste ökologische Eigenschaften (Zellinhalt Luft)
Hervorragende Kleber- und Putzhaftung
Technische Werte
Produkttyp: XPS-R
Kantenausbildung: Stufenfalz)
Plattenformat: 1250 x 600 mm
Anwendungsgrenztemperatur: 70 °C
Wärmeleitfähigkeit: Lamda D = 0.033 - 0.036 W/(mK)
Druckfestigkeit: bei 10 % Stauchung: 30-200mm
>= 300 kPa = 30 t/m²
Oberfläche: Geprägt
Stärken: 80 mm
Untergrund: Stb-Sockel / KS Mauerwerk Bitumenabdichtung geklebt,
Sockelhöhe: 30 bis 60 cm, ca. 10 cm im Erdreich eingeputzt (Folgeposition)
Die Leistung ist einschl. Fugendichtband unterhalb des Sockelabschlußprofils anzubieten. Untergrund: Stahlbeton und Mauerwerk, bituminös
Höhe: ca. 30 - 60cm (ab schon montierter Perimeterdämmung)
bis OK Stb.-Sohle liefern und fachgerecht gem. Herstellerangaben montieren

Beschriebenes Fabrikat, oder gleichwertig.

Angeb. Fabrikat:

.....................................................
(Technische Unterlagen sind beizufügen)

'..........'
Menge: 35,000 m²

**03.002 Perimeterdämmplatten geklebt, 200 mm Dicke Schwimmhalle**
Sockelausbildung zum Wärmedämmverbundsystem
mit extrudierten Hartschaumplatten
Druckfeste Wärmedämmplatte aus Extruderschaum mit geprägter Oberfläche und gerader Kante.
Anwendungen Sockel
Produkteigenschaften: Ausgezeichnete Wärmedämmung
Beste ökologische Eigenschaften (Zellinhalt Luft)
Hervorragende Kleber- und Putzhaftung
Technische Werte
Produkttyp: nach ÖNORM B 6000: XPS-R
Kantenausbildung: Stufenfalz)
Plattenformat: 1250 x 600 mm
Anwendungsgrenztemperatur: 70 °C
Wärmeleitfähigkeit: Lamda D = 0.033 - 0.036 W/(mK)
Druckfestigkeit: bei 10 % Stauchung: 30-200mm
>= 300 kPa = 30 t/m²
Oberfläche: Geprägt
Stärken: 200 mm
Untergrund: Stb-Sockel / KS Mauerwerk Bitumenabdichtung geklebt,
Sockelhöhe: 30 bis 60 cm, ca. 60 cm im Erdreich eingeputzt
Die Leistung ist einschl. Fugendichtband untershy;halb
des Sockelabschlußprofils anzubieten.
Untergrund: Stahlbeton und Mauerwerk, bituminös
Höhe: ca. 30 - 50cm (ab schon montierter Perimeterdämmung)
bis OK Stb.-Sohle
liefern und fachgerecht gem. Herstellerangaben montieren

Beschriebenes Fabrikat, oder gleichwertig.

Angeb. Fabrikat:

.....................................................
(Technische Unterlagen sind beizufügen)

'..........'
Menge: 55,000 m²

**03.003 Sockelabschluß waagerecht im Sockelbereich**
VWS - Sockelprofil Thermo
wärmebrückenfreies Sockelprofil mit einseitiger Gewebefahne, Tropfkante und Kunststoffschiene als Übergang zwischen Fassadendämmung und zurückspringender Sockeldämmmung. Das Sockelprofil Thermo zwischen die verklebten Fassadendämmplatten und rückspringenenden Sockeldämmplatten stecken, anschließend den Gewebestreifen in die Armierungsmasse mittig einbetten. Nach Durchtrocknung ist die Flächenarmierung bis zur Tropfkante auszubildenGem. Herstellerangaben, BSF Merkblatt Nr. 21 und DIN 55699. Liefern und gem. Herstellerangaben verarbeiten.
Menge: 136,000 m

**03.004 d = 180 mm, Sockel- und Perimeterdämmplatte anbringen**
Fluchtrechtes und planebenes Anbringen einer
Wärmedämmschicht aus formstabilen Sockel- und
Perimeterdämmplatten im spritzwassergefährdeten
Bereich, nach DIN 18533, Abmessungen 1000 x 500 mm. Im
Verband, dicht gestoßen auf den vorbereiteten
Untergrund mit systemzugehörigem Plattenkleber
punktförmig verkleben.

Brandverhalten: B1 (DIN 4102) bzw. Euroklasse E
(DIN EN 13501-1)
Bemessungswert der Wärmeleitfähigkeit nach DIN 4108-4:
0,035 W/(mK)
Dämmstoffdicke: 180 mm
Klebeverfahren: = 40 %
Druckfestigkeit: mind. 150 kPa
Wasseraufnahme: max. 3,0 Vol.-%
Untergrund: Putz und Klinkerflächen
Einbautiefe Untererdbereich: bis 4 m

Beschriebenes Fabrikat, oder gleichwertig.

Angeb. Fabrikat:

.....................................................
(Technische Unterlagen sind beizufügen)

'..........'
Menge: 90,000 m²

**03.005 L = 255 mm, versenkte Verdübelung**
Versenkte Verdübelung von Fassadendämmplatten mit
allgemein bauaufsichtlich zugelassenen Schraubdübeln
gemäß Windlast-Berechnung nach DIN EN 1991 1-4.
Mindestdämmstoffdicke: 180 mm
Tellerdurchmesser: 60 mm
Untergrund: Putz und Klinkerflächen an Mauerwerkswänden
mit Stahlbetonstützen
Schaftlänge Dübel: 255 mm

Beschriebenes Fabrikat, oder gleichwertig.

Angeb. Fabrikat:

.....................................................
(Technische Unterlagen sind beizufügen)

'..........'
Menge: 90,000 m²

**03.006 Schräge Zuschnitte von Dämmplatten**
Zuschneiden von Dämmplatten in Winkeln < / > 90°
im Bereich von Anschlüssen und Systemrändern.
Menge: 136,000 m

**03.007 Zuschnitte und Anpaßarbeiten Fenster / Türen**
Zuschnitte und Anpaßarbeiten an zurückspringenden
Fenster- und Türrahmen herstellen.
Die vorhandenen Fensterelemente stehen ca. 3 cm
gegenüber der Fassade zurück.Der sich ergebende
Hohlraum zwischen VK Fensterelement und dem neu
aufzubringenden MW-Dämmmaterial ist entsprechend dem in
der Hauptposition angebotenen MW-Dämmplatten
vollflächig auszufüllen.
Menge: 18,000 m

**03.008 Wärmebrückenoptimierten Sockelanschluss herstellen**
Zweiteiliges Sockelschiene zur Wärmebrückenoptimierung
fluchtrecht anbringen.
Bestehend aus einem Kunststoff-Winkelprofil,
Winkelprofil mit entsprechenden Schlagdübeln und einem
Befestigungsabstand von ca. 30 cm am Wandbildner
befestigen, nach der Dämmstoffverlegung wird das
Sockelprofil mit Tropfkante und Armierungsgewebefahne
eingeschoben. Ggf. Klebefläche zur Fixierung am
Dämmstoff aktivieren.
Schaftlänge Dübel: (8/80)
Ausladung Winkel: (160 mm)

Beschriebenes Fabrikat, oder gleichwertig.

Angeb. Fabrikat:

.....................................................
(Technische Unterlagen sind beizufügen)

'..........'
Menge: 136,000 m

**03.009 Gewebe-Eckschutz, Kantenschutz in dünn- und mittelschichtigen Armierungen verlegen**
Kantenschutz aus Glasgewebewinkel mit Kunststoff-
Innenwinkel an allen Außenecken, Kanten und
Fensterlaibungen mit Armierungsmasse anbringen.
Fachgerecht in die Armierungsmasse einbetten und
planspachteln.
Länge: 2500 mm
Schenkellänge: 100 x 150 mm

Beschriebenes Fabrikat, oder gleichwertig.

Angeb. Fabrikat:

.....................................................
(Technische Unterlagen sind beizufügen)

'..........'
Menge: 17,000 m

**03.010 Innenecken armieren**
Verlegen eines Eckwinkels im Bereich von
Gebäudeinnenecken zur Erhöhung der Sicherheit
der Armierungsschicht gegenüber außenseitig
angegetragene Brandlasten
Reißfestigkeit > 2,3 kN/5 cm
Flächengewicht ca. 280 g/m²
Schenkellänge bis 300 mm
Menge: 6,000 m

**03.011 Armierungsschicht mit universeller mineralischer Spachtelmasse aufbringen**
Ausführung einer Armierungsschicht mit mineralischem
Werktrockenmörtel und alkaliresistentem
Armierungsgewebe mit erhöhtem Flächengewicht,
ganzflächig herstellen.
Brandverhalten: A2-s1,d0 gemäß DIN EN 13501-1
Schichtdicke: ca. 4 mm
Flächengewicht Gewebe: mind. 160 g/m²
Gewebe-Maschenweite: 4 x 4 mm

Beschriebenes Fabrikat, oder gleichwertig.

Angeb. Fabrikat:

.....................................................
(Technische Unterlagen sind beizufügen)

'..........'
Menge: 90,000 m²

**03.012 Haftgrundierung auftragen**
Auftragen einer Haftgrundierung für nachfolgende
Beschichtungen mit Kunstharz-, Siliconharz-,
Dispersionssilikat, Mineral- oder Buntsteinputzen
auf die durchgetrocknete Armierungsschicht.
Farbton gleich dem der Endbeschichtung

Beschriebenes Fabrikat, oder gleichwertig.

Angeb. Fabrikat:

.....................................................
(Technische Unterlagen sind beizufügen)

'..........'
Menge: 90,000 m²

**03.013 Panzergewebe in stoßgefährdeten Bereichen verlegen**
Dicht gestoßenes Verlegen von schiebefestem
Panzergewebe in besonders stoßgefährdeten Bereichen
zur Erhöhung der Druck- und Stoßfestigkeit. Einbetten
in die Armierungsmasse unter das systemzugehörige
Glasfasergewebe, dabei Gewebe stoßen.

Beschriebenes Fabrikat, oder gleichwertig.

Angeb. Fabrikat:

.....................................................
(Technische Unterlagen sind beizufügen)

'..........'
Menge: 20,000 m²

**03.014 Sockelflächen mit Fassadenputz FEIN, Filzbaren, organisch gebundenen Oberputz auftragen**
Aufziehen und Strukturieren von dispersionsgebundenen
Feinputz mit Silikonharzbindemittel als Oberputz für
außen auf die vorbereitete Grundschicht.
Brandverhalten: Klasse A2-s1, d0 (nichtbrennbar) nach
DIN EN 13501
Farbton: weiß (Standardfarbton gemäß Technischer
Information)
Putzstruktur: Feinputz-Struktur
Schichtdicke: 1 - 1,5 mm
Korngröße: 1,0 mm

Beschriebenes Fabrikat, oder gleichwertig.

Angeb. Fabrikat:

.....................................................
(Technische Unterlagen sind beizufügen)

'..........'
Menge: 90,000 m²

**03.015 Siliconharzfarbe auftragen**
Premium-Siliconharz-Fassadenfarbe
als Zwischen- und Schlussbeschichtung durch
gleichmäßiges Auftragen applizieren. Der Auftrag
erfolgt in mindestens zwei Lagen auf trockenem
Untergrund.
Produkteigenschaften:
- Schmutzabweisend durch Nano-Quarz-Gitter-Technologie
- Höchste Farbtonbeständigkeit
- Langanhaltend saubere Fassaden durch geringe
Verschmutzungsanfälligkeit
- Hohe Sicherheit gegen Befall von Mikroorganismen
- Wasserverdünnbar
Technische Eigenschaften:
- Farbtonbeständigkeit gemäß BFS-Merkblatt Nr. 26:
Klasse: A, Gruppe: 1
- Wasserdurchlässigkeitsrate nach DIN EN 1062: w-Wert:
Klasse: W3 (niedrig)
- Wasserdampfdurchlässigkeit nach DIN EN 1062: sd-
Wert: Klasse: V1 (hoch)
- Geschützt gegen Algen- und Pilzbefall
- Glanzgrad nach DIN EN 1062: Klasse G3, matt
Farbton: weiß oder gemäß Farbfächer

Beschriebenes Fabrikat, oder gleichwertig.

Angeb. Fabrikat:

.....................................................
(Technische Unterlagen sind beizufügen)

'..........'
Menge: 90,000 m²

**03.016 Farbtonzulage für Hellbezugswerte 70 bis 100**
Leistung wie in der Hauptposition beschrieben, jedoch
als Tönanlagen-Zuschlag oder
Handzugabe Pigmentzuschlag für Hellbezugswerte
von 70 bis 100.
Farbton: (nach Angabe des AG)
Menge: 90,000 m²

**03.017 Abdichtungsanstriche, Oberputz/Perimeterdämmplatte**
Zwei Abdichtungsanstriche im Übergangsbereich
Oberputz/Perimeterdämmplatte, im erdberührten
Bereich, zum Schutz vor aufsteigender Feuchtigkeit,
mit organischer Spachtelmasse, unter Beimischung
von Zement, MV 1:1 Gew.-Teile.
Ausführung: gemäß Herstellervorschrift

Beschriebenes Fabrikat, oder gleichwertig.

Angeb. Fabrikat:

.....................................................
(Technische Unterlagen sind beizufügen)

'..........'
Menge: 90,000 m²

**03.018 Entfernen von Schutzfolien bauseitiger Profile und Fensterbänke**
Entfernen von Schutzfolien von bauseitigen Profilen
und Fensterbänken im Zuge oder nach den WDVS-Arbeiten.
Entsorgung des Schuttes ist in den EP mit
einzukalkulieren.
Menge: 30,000 m²

**03.019 Stundenlohnarbeiten**
Stundenlohnarbeiten dürfen nur nach vorheriger Abstimmung mit der Bauleitung durchgeführt werden.
Tagelohnbescheinigungen sind täglich auszustellen und dem Bauleiter spätestens dem der Arbeiten folgenden Besuchstermin zur Prüfung und Unterzeichnung vorzulegen. Stundenlohnbescheinigungen werden nur im Original und unterzeichnet anerkannt. Aus den Bescheinigungen müssen eindeutig hervorgehen:
- Name und Berufsbezeichnung des Ausführenden
- die Art der geleisteten Arbeiten und Ausführungsdatum
- die aufgewandten Stunden und
- die verwendeten Materialien
Stundenlohnsatz gemäß vorstehender Ausführungsbeschreibung anzugeben als Mittellohnsatz, wobei mindestens die Hälfte der eingesetzten Leute Facharbeiter sein müssen.
Menge: 20,000 Std

### Titel 04 HPL-Platten-Fassade

#### Untertitel 04.01 HPL-Platten auf Holz UK

*Hinweis: Das Gebäude ist als Holzrahmenbaukonstruktion errichtet*
worden und mit eine UV-beständigen Unterdeckbahn bekleidet.
Nachfolgend werden zwei Lagen Holzlattungen und nachfolgend
die Holzverschalung montiert.

**04.01.001 Holz-UK 2-lagig:**
2-lagige Holzunterkonstruktion auf vorgenannten Außenwandflächen für eine planeben verlegte hinterlüftete Fassadenbekleidung bestehend aus
horizontaler Grundlattung (*1*) und vertikaler
Traglattung (*2*).
1) Horizontale Grundlattung:
Querschnitt: 40 x 60 mm
Die Lattenabstände betragen im Lichtmaß 595 mm (grössere Abstände entspr. stat. Nachweis ).
Verankerung der Lattung nach statischen Erfordernissen mit bauaufsichtlich zugelassenen nicht rostenden Schraube-Dübel-Kombinationoder Ankern.
Vorhandener Wandaufbau/ Holzrahmenbau wie vor beschrieben
Schraube-Dübel-Kombination:
Einschl. Unterfütterung der Kanthölzer, damit
diese in der Gebäudehöhe und -breite
absolut fluchtgerecht liegen. Ausgleich von
Rohbautoleranzen bis zu 20 mm.
2) Vertikale Traglattung:
Latten 40 x 60 mm in Tafelmitte und Bretter
40 x 100 mm an der vertikalen Tafelfuge.
Die Lattenabstände richten sich nach den
freitragenden Tafelgrößen (sh.Befestigungsbilder und -Tabellen) und dem Fassadenraster entsprechend der Anlage.
Befestigung der Latten an jedem Kreuzungspunkt mit zwei nichtrostenden Holzverbindungsschrauben /-schraubnägeln;
Auswahl dieser Befestigungselemente entsprechend den
statischen Erfordernissen durch den Auftragnehmer.
Abdeckung der vertikalen Lattung auf den Sichtflächen (vertikale Schattenfugen) mit UV-beständigem
schwarzem EPDM- Fugenband 110 x 1 mm
(altern. mit Aluminiumfugenband 110 mm breit),
aller nicht sichtbaren Tragprofile in
Tafelmitte mit 70 mm breiten Fugenbändern.

Beschriebenes Fabrikat, oder gleichwertig.

Angeb. Fabrikat:

.....................................................
(Technische Unterlagen sind beizufügen)

'..........'
Menge: 90,000 m²

**04.01.002 Winddichtung**
Einbau einer diffusionsoffenen, schwarzen und UV-beständigen Fassadenbahn für die Winddichtigkeit. Einschl. Anarbeit an Durchdringungen sowie An- und Abschlüssen. Einbau nach Herstellervorschrift.

liefern und montieren

Beschriebenes Fabrikat, oder gleichwertig.

Angeb. Fabrikat:

.....................................................
(Technische Unterlagen sind beizufügen)

'..........'
Menge: 90,000 m²

**04.01.003 Fassadenbekleidung 8 mm, B x H 3500 x 1000 mm**
sichtbar befestigt, genietet auf Aluminium-Unterkonstruktion, System je nach Hersteller
Lieferung und fachgerechte Montage von HPL-Fassadenplatten, dekorative Hochdruck-Schichtpressstoffplatten (HPL) auf Basis thermohärtender Harze, homogen verstärkt mit Fasern auf Holzbasis verpresst, die mittels "Electronic Beam Curing" (EBC) Technologie über eine integrierte, dekorative Oberfläche verfügen.
Beständigkeit gegenüber künstlicher Bewitterung (einschließlich Lichtechtheit), Westeuropäischer Zyklus
nach DIN EN 438-2: 29,
Dicke (nach aktuellem Lieferprogramm)
in 8 mm
Baustoffklasse (Euroklasse: B-s2, d0, B-s1,d0, schwerentflammbar,

Farbe und Struktur nach Wahl des Auftraggebers
Montage : sichtbar genietet
Die Außenwandbekleidung wird im System gemäß Hersteller (Niet- befestigung, sichtbar befestigt) ausgeführt und ist ebenso wie Zuschnitte, Bohrungen und sonstiges Anarbeiten nach den allgemeinen und technischen Beschreibungen des Herstellers
sowie nach den Angaben der "Allgemeinen Bauartgenehmigung" der gewählten Firma zu erstellen.
Plattenaufteilung gemäß beiliegenden Plänen, genaue Plattengröße nach Aufmaß vor Ort.
Mindest Fugenbreite : 10 mm
Fugenausbildung offen oder geschlossen)
Eckausbildung : siehe Detailzeichnungen des Planers
Die Befestigung der Platten erfolgt gemäß der "Allgemeinen Bauartgenehmigung" der gewählten Firma mit kopflackierten Blindnieten auf der vertikalen Aluminium-Unterkonstruktion; Befestigungsabstände nach statischer Berechnung.
Nietkopfdurchmesser: 16 mm
Bohrlochdurchmesser in der Platte:
Festpunkt 5,1 mm
(Alternative siehe "Allgemeine Bauartgenehmigung"),
Gleitpunkte 10 mm.
Die Blindnieten dürfen in den Gleitpunkten nur mit der passenden Nietsetzlehre eingebaut werden!
Im Einheitspreis ist das Zuschneiden von Passplatten enthalten, einschließlich aller erforderlichen Zubehörteile.

Beschriebenes Fabrikat, oder gleichwertig.

Angeb. Fabrikat:

.....................................................
(Technische Unterlagen sind beizufügen)

'..........'
Menge: 90,000 m²

**04.01.004 Verdeckt liegende Befestigungen**
Ausführung wie in Hauptposition beschrieben, jedoch
Montage der Platten: nicht sichtbar montiert
Montage mit sichtbaren Befestigungsmitteln ist nicht zulässig.
Ausführung nach Wahl des AN incl. aller Montagemitteln.
Menge: 90,000 m²

**04.01.005 Fugenhinterlegung horizontal / Fräsungen**
Lieferung und fachgerechte Montage von lackierten Aluminium-Profilen,

Abmessung 10 mm,
Farbe: nach Wahl des Auftraggebers.
Auf eine zwängungsfreie Montage ist zu achten
Die Aluminium-Profile werden an allen horizontalen Plattenfugen eingebaut.

Beschriebenes Fabrikat, oder gleichwertig.

Angeb. Fabrikat:

.....................................................
(Technische Unterlagen sind beizufügen)

'..........'
Menge: 105,000 m

**04.01.006 Anlegen einer Öffnung 0,84 x 0,84 m**
Seitlich links und rechts sowie unter dem Sturz
mit passender zur Verschalung Fichtenbrettverschalung
beplankt
liefern und montieren
Menge: 6,000 St

**04.01.007 Fassadendurchdringungen eckig bis 80mm**
Zulage wie in vorheriger Position in vollem Wortlaut beschrieben, jedoch für Aussparungen bis 80 mm Durchmesser.
Menge: 16,000 St

**04.01.008 Eckausbildung Außenecken**
Lieferung und fachgerechte Montage von
(Metallprofilen oderSonderprofilen) gemäß nachfolgender Detailskizze, Länge maximal 3,00 m.
Farbe : nach Wahl des Auftraggebers
Material: lackierte Aluminium-Profile, wie in der Position "Horizentale Fuge" beschrieben.

Auf eine zwängungsfreie Montage ist zu achten!
Die Eckprofile werden an Fassadenaußenecken gemäß Vorgaben des Planers ausgeführt.

Beschriebenes Fabrikat, oder gleichwertig.

Angeb. Fabrikat:

.....................................................
(Technische Unterlagen sind beizufügen)

'..........'
Menge: 9,000 m

**04.01.009 Eckausbildung Innenecken**
Lieferung und fachgerechte Montage von
(Metallprofilen oderSonderprofilen) gemäß nachfolgender Detailskizze, Länge maximal 3,00 m.
Farbe : nach Wahl des Auftraggebers
Material: lackierte Aluminium-Profile, wie in der Position "Horizentale Fuge" beschrieben.

Auf eine zwängungsfreie Montage ist zu achten!
Die Eckprofile werden an Fassadenaußenecken gemäß Vorgaben des Planers ausgeführt.

Beschriebenes Fabrikat, oder gleichwertig.

Angeb. Fabrikat:

.....................................................
(Technische Unterlagen sind beizufügen)

'..........'
Menge: 4,000 m

**04.01.010 Fugendichtband Dichtungsband**
Breite 30 mm
Dicke 7 mm
Vorkomprimiertes und imprägniertes Fugendichtungsband für die gleichzeitige innere und äußere Abdichtung von Fenster- und Türfugen speziell mit kleinen Fugentiefen
Farbe: Anthrazit
Trägermaterial: PUR-Schaum
Chemische Basis: Imprägnierter Polyurethanschaum
Wasserdampfdiffusionswiderstand (Beschreibung): Innen dichter als außen
Verarbeitungstemperatur min./max.: 5 bis 23 °C
Temperaturbeständigkeit min./max.: -30 bis 80 °C
Schlagregendichtigkeit (Druck) min. /
Bedingung: 600 Pa / nach DIN 18542-BG1
Baustoffklasse / Bedingung: B2 - Normal entflammbar / nach DIN 4102
UV-Beständigkeit: Ja, bei schlagregendichter Komprimierung, Freibewitterung
Lagerfähigkeit ab Herstellung / Bedingung: 24 Monate / bei 1°C bis 20°C

Beschriebenes Fabrikat, oder gleichwertig.

Angeb. Fabrikat:

.....................................................
(Technische Unterlagen sind beizufügen)

'..........'
Menge: 4,000 m

**04.01.011 Schräger Anschnitt der Fassadenprofile (Tropfkante)**
am unteren Fassadenabschluss, oberhalb von Fenstern ohne
Sonnenschutz usw. Sämtliche Profile sind im Winkel von
ca. 15° nach außen abfallend anzuschrägen
Menge: 35,000 m

**04.01.012 Fassadenteilflächen bis 0,25 m²**
Lieferung und fachgerechter Einbau von Unterkonstruktionen/ Unterfütterungen unter die Außenverkleidung zur stabilen Befestigung von aufgeschraubten Bauteilen, wie zum Beispiel
Windwächter für Sonnenschutz, Geländeanschlüsse etc.,
nach Angabe des AG.
Größe der Unterfütterung bis 0,25 m².
Einschließlich aller erforderlichen Nebenarbeiten.
Menge: 10,000 Stk

**04.01.013 Fassadenreinigung**
nach der fertiggestellten Montage der kompletten HPL-Fassadenverkleidung, aller Blechteile und Blechverkleidungen. Die Reinigung umfasst das Entfernen von Verunreinigungen,artfremder Rückstände, Staubfrei machen, an der gesamten Fassade. Die Fassade ist bis zur Endabnahme des Gewerks vor weitere Verunreinigungen oder Beschädigungen durch den Auftragnehmer zu schützen.
Menge: 90,000 m²

**04.01.014 Hinterlüftung Insektenschutzgitter**
Zulage zur Fassadenbekleidung für das Ausführen von
Anschlussausbildungen der Hinterlüftungsschicht mit
einem Insektenschutzgitter, Ausführung als Winkel ca.
40 x 80 mm, Material Kunststoff oder Alu, schwarz,
fachgerechter Einbau und Anschluss an die
Unterkonstruktion.
inkl. der erforderlichen Befestigungsmaterialien und
aller erforderlicher Nebenarbeiten.
Menge: 70,000 m

**04.01.015 Fassadendurchdringungen rund bis 50 mm**
Zulage für das Herstellen von Aussparungen in der Fassadenbekleidung bis 50 mm Durchmesser.
Die Durchdringungen müssen umlaufend
mindestens 5 mm größer sein als das durchdringende Bauteil.
Menge: 10,000 Stk

**04.01.016 Fassadendurchdringungen rund bis 100 mm**
Zulage wie in vorheriger Position in vollem Wortlaut beschrieben, jedoch für Aussparungen bis 100 mm Durchmesser.
Menge: 10,000 Stk

**04.01.017 Stundenlohnarbeiten**
Stundenlohnarbeiten dürfen nur nach vorheriger Abstimmung mit der Bauleitung durchgeführt werden. Tagelohnbescheinigungen sind täglich auszustellen und dem Bauleiter spätestens dem der Arbeiten folgenden Besuchstermin zur Prüfung und Unterzeichnung vorzulegen. Stundenlohnbescheinigungen werden nur im Original und unterzeichnet anerkannt. Aus den Bescheinigungen müssen eindeutig hervorgehen:
- Name und Berufsbezeichnung des Ausführenden
- die Art der geleisteten Arbeiten und Ausführungsdatum
- die aufgewandten Stunden und
- die verwendeten Materialien
Stundenlohnsatz gemäß vorstehender Ausführungsbeschreibung anzugeben als Mittellohnsatz, wobei mindestens die Hälfte der eingesetzten Leute Facharbeiter sein müssen.
Menge: 20,000 Std.

#### Untertitel 04.02 HPL-Platten auf Metall UK

**04.02.001 Thermische Trennelemente**
Lieferung und fachgerechter Einbau von thermischen Trennelementen aus Kunststoff, Dicke und Brandklassifizierung nach Angaben des Fachplaners, zwischen dem Wandgrund und passend zu den Wandhaltern der nachfolgenden senkrechten Unterkonstruktion.
Der Gesamt U-Wert von 0,16 W/(m²+K)ist der in der Kalkulation zu Berücksichtigen

Beschriebenes Fabrikat, oder gleichwertig.

Angeb. Fabrikat:

.....................................................
(Technische Unterlagen sind beizufügen)

'..........'
Menge: 145,000 m²

**04.02.002 Aluminium-Unterkonstruktion, vertikal**
Lieferung und fachgerechte Montage einer Aluminium-Unterkonstruktion nach statischer Berechnung, justierbar, bestehend aus Wandhaltern und vertikalen Tragprofilen (l = max. 3,00 m).
Die Ausführungsqualität der Profile muss den Anforderungen der "Allgemeinen Bauartgenehmigung" (gemäß gewähltes Fabrikat.) entsprechen.
Der Gesamt U-Wert von 0,16 W/(m²+K) ist der in der Kalkulation zu Berücksichtigen.
Die Unterkonstruktion ist für eine hinterlüftete Bekleidung mit HPL-Platten 8 mm Fassadenplatten flucht- und lotrecht auszurichten.
Tiefe: 200 mm siehe Details des Planers.
Die Befestigung im Untergrund Mauerwerk KS und Stahlbeton erfolgt mit baurechtlich zugelassenen Dübeln/Ankern nach statischer Berechnung.
Falls erforderlich sind Auszugsversuche vorzunehmen.
Die Anwendungsrichtlinien der Hersteller sind zu berücksichtigen. Einschließlich aller Nebenarbeiten.

Beschriebenes Fabrikat, oder gleichwertig.

Angeb. Fabrikat:

.....................................................
(Technische Unterlagen sind beizufügen)

'..........'
Menge: 145,000 m²

*Hinweis: Hinweis:*
die Stb-Stützen in der Südfassade werden mit Metallblechabdeckungen und Dämmung durch den Fensterlieferanten erstellt und sind nicht Bestandteil der HPL-Fassade Fensterleibungen weden bauseits eingefasst

**04.02.003 Winddichtung**
Einbau einer diffusionsoffenen, schwarzen und UV-beständigen Fassadenbahn für die Winddichtigkeit. Einschl. Anarbeit an Durchdringungen sowie An- und Abschlüssen. Einbau nach Herstellervorschrift.

liefern und montieren

Beschriebenes Fabrikat, oder gleichwertig.

Angeb. Fabrikat:

.....................................................
(Technische Unterlagen sind beizufügen)

'..........'
Menge: 145,000 m²

**04.02.004 Dehnfugenausbildung**
Zulage zur Unterkonstruktion für die Ausbildung im
Bereich von Gebäudedehnfugen.
Menge: 18,000 m

**04.02.005 Wärmedämmung aus Mineralwolle 200 mm,**
Wärmeleitfähigkeitsgruppe NW 0,034 W/(m²xK)
Lieferung und fachgerechte Verlegung von 200 mm Wärmedämmung
aus Mineralwolle unter Beachtung des GEG,
Wärmeschutznachweises liegt dem LV bei
der DIN 4108, der VOB Teil C (ATV "Vorgehängte hinterlüftete Fassade" -
DIN 18351 und ATV "Außenwandbekleidungen, hinterlüftet" - DIN 18516-1)
wie folgt herstellen:
Befestigung der Dämmplatten unter Beachtung der VOB Teil C
(DIN 18351 ATV Fassadenarbeiten) sowie der DIN 18516 ausführen.
Die Dämmplatten sind gemäß ATV Fassadenarbeiten im Mittel mit
5 Dämmstoffhaltern pro m² mechanisch zu befestigen
mit RAL-Gütezeichen der Gütegemeinschaft Mineralwolle e. V.,
gesundheitlich unbedenklich nach der Gefahrstoffverordnung
und freigezeichnet nach EU-Richtlinie 97/69 Nota Q,
einseitig mit schwarzem Glasvlies kaschiert.
Bemessungswert der Wärmeleitfähigkeit
NW 0,034 W/mK
sowie Grenzabmaße für die Dicken T 3 und langzeitige Wasseraufnahme WL(P) nach DIN EN 13162.

Anwendungsgebiet WAB nach DIN V 4108-10, nichtbrennbar, Euroklasse A1 nach DIN EN 13501, Schmelzpunkt > 1000° C,
Dicke: 200 mm,
mit der Vlieskaschierung nach außen verlegen.
Der Gesamt U-Wert von 0,16 W/m²K ist der in der Kalkulation zu Berücksichtigen.
Die Verlegung und Befestigung hat gemäß Montagevorschriften des Herstellers zu erfolgen.
Die Platten müssen steif sein und sich in Materialdicke und-abmessung nicht verändern.
Die Platten sind dicht zu stoßen und an Durchdringungen, wie z.B. Teilen der Unterkonstruktion, sowie an Anschlussprofilen dicht anzuarbeiten.

Beschriebenes Fabrikat, oder gleichwertig.

Angeb. Fabrikat:

.....................................................
(Technische Unterlagen sind beizufügen)

'..........'
Menge: 145,000 m²

**04.02.006 Fassadenbekleidung 8 mm, B x H 3500 x 1000 mm**
sichtbar befestigt, genietet auf Aluminium-
Unterkonstruktion, System gemäß Hersteller
Lieferung und fachgerechte Montage von HPL- Fassadenplatten, dekorative Hochdruck-Schichtpressstoffplatten (HPL) auf Basis thermohärtender Harze, homogen verstärkt mit Fasern auf Holzbasis verpresst, die mittels "Electronic Beam Curing" (EBC) Technologie über eine integrierte, dekorative Oberfläche verfügen.
Beständigkeit gegenüber künstlicher Bewitterung (einschließlich Lichtechtheit), Westeuropäischer Zyklus
nach DIN EN 438-2: 29,

Farbe gemäß -Farbpalette.des gewählten Herstellers
Dicke (nach aktuellem Lieferprogramm) in 8 mm
Baustoffklasse (Euroklasse: B-s2, d0, B-s1,d0) schwerentflammbar,
Farbe und Struktur nach Wahl des Auftraggebers
Montage : sichtbar genietet
Die Außenwandbekleidung wird im System TS700
(Nietbefestigung, sichtbar befestigt) ausgeführt und ist ebenso wie Zuschnitte, Bohrungen und sonstiges Anarbeiten nach den allgemeinen und technischen Beschreibungen des gewählten Herstellers
sowie nach den Angaben der "Allgemeinen Bauartgenehmigung" des gewählen Herstellers. zu erstellen.
Plattenaufteilung gemäß beiliegenden Plänen, genaue Plattengröße nach Aufmaß vor Ort.

Mindest Fugenbreite : 10 mm
Fugenausbildung offen oder geschlossen)
Eckausbildung : siehe Detailzeichnungen des Planers
Die Befestigung der Platten erfolgt gemäß der "Allgemeinen Bauartgenehmigung" des gewählten Herstellers mit kopflackierten Blindnieten auf der vertikalen Aluminium-Unterkonstruktion; Befestigungsabstände nach statischer Berechnung.

Nietkopfdurchmesser: 16 mm
Bohrlochdurchmesser in der Platte:
Festpunkt 5,1 mm
(Alternative siehe "Allgemeine Bauartgenehmigung"),
Gleitpunkte 10 mm.
Die Blindnieten dürfen in den Gleitpunkten nur mit der passenden Nietsetzlehre eingebaut werden!
Im Einheitspreis ist das Zuschneiden von Passplatten enthalten, einschließlich aller erforderlichen Zubehörteile.

Beschriebenes Fabrikat, oder gleichwertig.

Angeb. Fabrikat:

.....................................................
(Technische Unterlagen sind beizufügen)

'..........'
Menge: 145,000 m²

**04.02.007 Verdeckt liegende Befestigungen**
Ausführung wie in Hauptposition beschrieben, jedoch
Montage der Platten: nicht sichtbar montiert
Montage mit sichtbaren Befestigungsmitteln ist nicht zulässig.
Ausführung nach Wahl des AN incl. aller Montagemitteln.
Menge: 145,000 Stk

**04.02.008 Fugenhinterlegung horizontal / Fräsungen**
Lieferung und fachgerechte Montage von lackierten Aluminium-Profilen,

Abmessung 10 mm,
Farbe: nach Wahl des Auftraggebers.
Auf eine zwängungsfreie Montage ist zu achten
Die Aluminium-Profile werden an allen horizontalen Plattenfugen eingebaut.

Beschriebenes Fabrikat, oder gleichwertig.

Angeb. Fabrikat:

.....................................................
(Technische Unterlagen sind beizufügen)

'..........'
Menge: 145,000 m

**04.02.009 Anlegen einer Türöffnung, B x H 3,00 x 1,80 m**
Seitlich links und rechts sowie unter dem Sturz
mit passender zur Verschalung Fichtenbrettverschalung
beplankt
liefern und montieren
Menge: 1,000 Stk

**04.02.010 Anlegen einer Türöffnung, B x H 2,70 x 1,80 m**
Seitlich links und rechts sowie unter dem Sturz
mit passender zur Verschalung Fichtenbrettverschalung
beplankt
liefern und montieren
Menge: 1,000 Stk

**04.02.011 Anlegen einer Öffnung, B x H 31,55 x 3,350 m**
Seitlich links und rechts sowie unter dem Sturz
mit passender zur Verschalung Fichtenbrettverschalung
beplankt
liefern und montieren
Menge: 1,000 Stk

**04.02.012 Eckausbildung Außenecken**
Lieferung und fachgerechte Montage von (Metallprofilen oderSonderprofilen) gemäß nachfolgender Detailskizze, Länge maximal 3,00 m.
Farbe : nach Wahl des Auftraggebers
Material: lackierte Aluminium-Profile, wie in der Position "Horizentale Fuge" beschrieben.

Auf eine zwängungsfreie Montage ist zu achten!
Die Eckprofile werden an Fassadenaußenecken gemäß Vorgaben des Planers ausgeführt.

Beschriebenes Fabrikat, oder gleichwertig.

Angeb. Fabrikat:

.....................................................
(Technische Unterlagen sind beizufügen)

'..........'
Menge: 15,000 m

**04.02.013 Eckausbildung Innenecken**
Lieferung und fachgerechte Montage von
(Metallprofilen oderSonderprofilen) gemäß nachfolgender Detailskizze, Länge maximal 3,00 m.
Farbe : nach Wahl des Auftraggebers
Material: lackierte Aluminium-Profile, wie in der Position "Horizentale Fuge" beschrieben.

Auf eine zwängungsfreie Montage ist zu achten!
Die Eckprofile werden an Fassadenaußenecken gemäß Vorgaben des Planers ausgeführt.

Beschriebenes Fabrikat, oder gleichwertig.

Angeb. Fabrikat:

.....................................................
(Technische Unterlagen sind beizufügen)

'..........'
Menge: 3,000 m

**04.02.014 Fugendichtband Dichtungsband**
Breite 30 mm
Dicke 7 mm
Vorkomprimiertes und imprägniertes Fugendichtungsband für die gleichzeitige innere und äußere Abdichtung von Fenster- und Türfugen speziell mit kleinen Fugentiefen
Farbe: Anthrazit
Trägermaterial: PUR-Schaum
Chemische Basis: Imprägnierter Polyurethanschaum
Wasserdampfdiffusionswiderstand (Beschreibung): Innen dichter als außen
Verarbeitungstemperatur min./max.: 5 bis 23 °C
Temperaturbeständigkeit min./max.: -30 bis 80 °C
Schlagregendichtigkeit (Druck) min. /
Bedingung: 600 Pa / nach DIN 18542-BG1
Baustoffklasse / Bedingung: B2 - Normal entflammbar / nach DIN 4102
UV-Beständigkeit: Ja, bei schlagregendichter Komprimierung, Freibewitterung
Lagerfähigkeit ab Herstellung / Bedingung: 24 Monate / bei 1°C bis 20°C

Beschriebenes Fabrikat, oder gleichwertig.

Angeb. Fabrikat:

.....................................................
(Technische Unterlagen sind beizufügen)

'..........'
Menge: 55,000 m

**04.02.015 Schräger Anschnitt der Fassadenprofile (Tropfkante) am**
am unteren Fassadenabschluss, oberhalb von Fenstern ohne
Sonnenschutz usw. Sämtliche Profile sind im Winkel von
ca. 15° nach außen abfallend anzuschrägen.
Menge: 75,000 m

**04.02.016 Fassadenteilflächen bis 0,25 m²**
Lieferung und fachgerechter Einbau von Unterkonstruktionen/ Unterfütterungen unter die Außenverkleidung zur stabilen Befestigung von aufgeschraubten Bauteilen, wie zum Beispiel
Windwächter für Sonnenschutz, Geländeanschlüsse etc.,
nach Angabe des AG.
Größe der Unterfütterung bis 0,25 m².
Einschließlich aller erforderlichen Nebenarbeiten.
Menge: 10,000 St

**04.02.017 Fassadenreinigung**
nach der fertiggestellten Montage der kompletten HPL-Fassadenverkleidung, aller Blechteile und Blechverkleidungen. Die Reinigung umfasst das Entfernen von Verunreinigungen,artfremder Rückstände, Staubfrei machen, an der gesamten Fassade. Die Fassade ist bis zur Endabnahme des Gewerks vor weitere Verunreinigungen oder Beschädigungen durch den Auftragnehmer zu schützen.
Menge: 145,000 m²

**04.02.018 Hinterlüftung Insektenschutzgitter**
Zulage zur Fassadenbekleidung für das Ausführen von
Anschlussausbildungen der Hinterlüftungsschicht mit
einem Insektenschutzgitter, Ausführung als Winkel ca.
40 x 80 mm, Material Kunststoff oder Alu, schwarz,
fachgerechter Einbau und Anschluss an die
Unterkonstruktion.
inkl. der erforderlichen Befestigungsmaterialien und
aller erforderlicher Nebenarbeiten.
Menge: 155,000 m

**04.02.019 Fassadendurchdringungen rund bis 50 mm**
Zulage für das Herstellen von Aussparungen in der Fassadenbekleidung bis 50 mm Durchmesser.
Die Durchdringungen müssen umlaufend mindestens 5 mm größer sein als das durchdringende Bauteil.
Menge: 8,000 St

**04.02.020 Fassadendurchdringungen rund bis 100 mm**
Zulage wie in vorheriger Position in vollem Wortlaut beschrieben, jedoch für Aussparungen bis 100 mm Durchmesser.
Menge: 8,000 St

**04.02.021 Stundenlohnarbeiten**
Stundenlohnarbeiten dürfen nur nach vorheriger Abstimmung mit der Bauleitung durchgeführt werden. Tagelohnbescheinigungen sind täglich auszustellen und dem Bauleiter spätestens dem der Arbeiten folgenden Besuchstermin zur Prüfung und Unterzeichnung vorzulegen. Stundenlohnbescheinigungen werden nur im Original und unterzeichnet anerkannt. Aus den Bescheinigungen müssen eindeutig hervorgehen:
- Name und Berufsbezeichnung des Ausführenden
- die Art der geleisteten Arbeiten und Ausführungsdatum
- die aufgewandten Stunden und
- die verwendeten Materialien
Stundenlohnsatz gemäß vorstehender Ausführungsbeschreibung anzugeben als Mittellohnsatz, wobei mindestens die Hälfte der eingesetzten Leute Facharbeiter sein müssen.
Menge: 20,000 Std

### Titel 05 Holzfassade

#### Untertitel 05.01 Holzfassade auf Holzunterkonstruktion

*Hinweis: Beschreibung des Bestands*
Das Gebäude ist als Holzrahmenbaukonstruktion errichtet worden und mit eine UV-beständigen Unterdeckbahn bekleidet. Nachfolgend werden zwei Lagen Holzlattungen und nachfolgend die Holzverschalung montiert

*Hinweis: Technische Vorbemerkungen Zimmerarbeiten*
nach DIN 18334

1.0 Der Bieter ist verpflichtet, sich vor Angebotsabgabe über die Lage und Beschaffenheit der Baustelle einschl. Wasser-, Kraft-, Strom-und Lichtversorgung eingehend zu informieren.
Die örtlichen Gegebenheiten und eventuellen Schwierigkeiten sind bei der Kalkulation zu berücksichtigen .

2.0 In den Angebotspreisen sind folgende Leistungen enthalten:
- Lieferung und Montage aller benötigten Materialien, insbesondere Nägel, Schrauben udgl., soweit diese nicht in gesonderter Position erfasst sind.

3.0 Baustrom und Bauwasser wird dem AN zur Verfügung gestellt, Abrechnung gem Vorbemerkungen

4.0 Die Diebstahlversicherung sämtlicher Materialien und Bauteile bis zur Abnahme ist Sache des Auftragnehmers.

5.0 Der durch eigene Arbeiten entstandene Schutt ist kostenlos zu entfernen und abzufahren.

6.0 Bei bauseitig zu vertretenden Arbeitsunterbrechungen besteht kein Anspruch auf gesonderte Vergütung.

7.0 Die Baupläne können im Büro des bauleitenden Architekten nach Terminabsprache eingesehen werden.

8.0 Für die Dauer der Bauzeit ist ein Fachbauleiter zu benennen, der fü die ordnungsgemäße Durchführung der Bauarbeiten gemäß § 59 der BauONW verantwortlich ist.

9.0 Das Gebäude wird, insbesondere in den Obergeschossen als Holzbau errichtet. In diesem Zusammenhang wird daher besonders auf die einzuhaltenden Brandschutzbestimmungen hingewiesen. Insbesondere bei feuergefährlichen Arbeiten wie schweißen, Benutzung von Trennschleifern und bei Dacharbeiten sind entsprechende Vorsorge- und Nachsorgemaßnahmen zu ergreifen. Es sind ständig ausreichende Brandbekämpfungseinrichtungen (Feuerlöscher) vorzuhalten.

10.0 Die Architektenpläne werden Vertragsbestandteil. Maßtoleranzen zwischen den Plänen und dem Bauwerk sind vor Ausführung mit der Bauleitung abzuklären.

11.0 Für die Güte des Bauholzes ist die DIN 68365 maßgebend. Holzschutzmittel müssen der DIN 68800 entsprechen.

12.0 Das Gebäude wird, als Holzbau errichtet. In diesem Zusammenhang wird daher besonders auf die einzuhaltenden Brandschutzbestimmungen hingewiesen. Insbesondere bei feuergefährlichen Arbeiten wie schweißen, Benutzung von Trennschleifern und bei Dacharbeiten sind entsprechende Vorsorge- und Nachsorgemaßnahmen zu ergreifen. Es sind ständig ausreichende Brandbekämpfungseinrichtungen (Feuerlöscher) vorzuhalten.

13.0 Auf die Beachtung der Unfallverhütungsvorschriften und die Forderungen der Berufsgenossenschaft wird besonders hingewiesen. Für die Folgen von evtl. Unfällen trägt der Unternehmer die alleinige Verantwortung. Sicherheits- und Gesundheitsschutz Der von dem Sicherheits- und Gesundheitsschutz-Koordinator aufgestellte SiGe-Plan dient der Sicherheit aller am Bau Beteiligten. Diese Maßnahmen stellen nach DIN 18299 eine von dem AN zu erfüllende Nebenleistung dar und sind von allen Mitarbeitern des AN sowie dessen Nachunternehmern einzuhalten.
Bei Missachtung erfolgt ein Baustellenverweis.

**05.01.001 Winddichtung**
Einbau einer diffusionsoffenen, schwarzen und UV-beständigen Fassadenbahn für die Winddichtigkeit. Einschl. Anarbeit an Durchdringungen sowie An- und Abschlüssen. Einbau nach Herstellervorschrift.

liefern und montieren

Beschriebenes Fabrikat, oder gleichwertig.

Angeb. Fabrikat:

.....................................................
(Technische Unterlagen sind beizufügen)

'..........'
Menge: 55,000 m²

**05.01.002 Holz- Unterkonstruktion für senkrechte Holzverschalung**
auf bauseits vorh. Holzunterkonstruktion mit Unterdeckbahn als 2-teilige Konstruktion mit kreuzweise angeordneten Hölzern, 40/60 mm, gehobelt mit zugelassenen Befestigungsmitteln auf bauseitiger Holztafelbauwand, befestigt, lot- und fluchtgerecht ausgerichtet.
Die Holzfassade wird mit offenen Fugen ausgeführt, die gesamte Unterkonstruktion ist daher matt schwarz zu streichen. Die waagerechte Lattung ist oberseitig abzuschrägen um einen besseren Wasserabfluß zu gewährleisten.
Die Holzbekleidung der Folgepositionen soll als elementierte Fassade mit zumindest in Teilbereichen unsichtbarer Verschraubung von der Rückseite ausgeführt werden. Die Unterkonstruktion ist entsprechend auszubilden.
Menge: 55,000 m²

**05.01.003 Holzfassade Lärche**
bestehend aus wiederkehrenden vier Profilbrettern in verschiedenen Breiten und Tiefen, die vertikal verlegt und individuell kombiniert werden können
Die Brettabfolge kann zufällig oder nach einem festen Verlegemuster erfolgen
Verlegeart nach Wahl des Auftraggebers
Fuge vertikal mit schwarz behandelter Kontrastfeder
Nut und Feder,Rückseiten zum Teil mit Trockennuten,
Kanten gebrochen
Holzart: Lärche
Abmessung:
22x 96mm (Deckmaß 76mm)
22 x 121 mm (Deckmaß 101 mm)
28 x 69 mm (Deckmaß 49 mm)
40 x 69 mm (Deckmaß 49 mm)
Länge 3,00 /3,60 / 4,80 / 5,40 m
(weitere Längen nach Absprache)
Sortierung: u/s nachsortiert
Ausführung: markant (kantig)
Oberfläche: strukturrau
Befestigung: nichtsichtbare Befestigung durch verdeckte Verschraubung mit nichtrostenden Schrauben
Liefern und gem Herstellerangaben montieren

Zur Orientierung kann das Produkt Ladenburger Fasadenprofil Skyline herangezogen werden. Dies ist jedoch kein Leitfabrikat und dieht Ausschließlich dem Bieter als Hilfestellung zur orientierung der gestallterischen Anforderungen

Lieferung und Montage

Beschriebenes Fabrikat, oder gleichwertig.

Angeb. Fabrikat:

.....................................................
(Technische Unterlagen sind beizufügen)

'..........'
Menge: 55,000 m²

**05.01.004 Zulage zur Vorposition Ecklösung mit einem Kantenprofil Y**
Zulage zur Vorposition für die Ausführung der nachfolgend aufgestellten Ecklösung mit einem Kantenprofil Y Aluminium

Lieferung und Montage incl. aller Nebenleistungen und dem Anpassen der Holzfassade

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Menge: 3,500 m

**05.01.005 Zulage zur Vorposition Holzöl / Dünnschichtlasur**
2x sichtseitig und 1x rückseitig geölt mit Holzöl oder Dünnschichtlasur
Samteffekt lt. Farbkarte.nach Wahl des Auftraggebers
Beschriebenes Fabrikat, oder gleichwertig.

Angeb. Fabrikat:

.....................................................
(Technische Unterlagen sind beizufügen)

'..........'
Menge: 55,000 m³

**05.01.006 Stark farbiger Anstrich**
Zulage zur Vorposition für die Endbehandlung einer 6 cm
breiten Seitenfläche der Kanthölzer 6/6 cm mit einer
stark farbigen Dickschichtlasur,

Farbwahl nach Vorgabe AG.
Beim Streichen der Lasur ist darauf zu achten, dass die
3 übrigen, sichtbaren Seiten des Kantholzes nicht mit farbigem
Anstrich verunreinigt werden.
Menge: 55,000 m²

**05.01.007 Anlegen einer Türöffnung 1,01 x 2,20 m**
Seitl. links und rechts sowie unter dem Sturz
mit passender zur Verschalung Fichtenbrettverschalung
beplankt
liefern und montieren
Menge: 1,000 St

**05.01.008 Anlegen einer Türöffnung 2,01 x 2,20 m**
Seitl. links und rechts sowie unter dem Sturz
mit passender zur Verschalung Fichtenbrettverschalung
beplankt
liefern und montieren
Menge: 1,000 St

**05.01.009 Anlegen einer Öffnung 1,815 x 0,82 m**
Seitl. links und rechts sowie unter dem Sturz
mit passender zur Verschalung Fichtenbrettverschalung
beplankt
liefern und montieren
Menge: 1,000 St

**05.01.010 Anlegen einer Öffnung 0,815 x 0,82 m**
Seitl. links und rechts sowie unter dem Sturz
mit passender zur Verschalung Fichtenbrettverschalung
beplankt
liefern und montieren
Menge: 1,000 St

**05.01.011 Hinterlüftung Insektenschutzgitter**
Zulage zur Fassadenbekleidung für das Ausführen von
Anschlussausbildungen der Hinterlüftungsschicht mit
einem Insektenschutzgitter, Ausführung als Winkel ca.
40 x 80 mm, Material Kunststoff oder Alu, schwarz,
fachgerechter Einbau und Anschluss an die
Unterkonstruktion.
inkl. der erforderlichen Befestigungsmaterialien und
aller erforderlicher Nebenarbeiten.
Menge: 40,000 m

**05.01.012 Fugendichtband Dichtungsband**
Breite 30 mm
Dicke 7 mm
Vorkomprimiertes und imprägniertes Fugendichtungsband für die gleichzeitige innere und äußere Abdichtung von Fenster- und Türfugen speziell mit kleinen Fugentiefen
Farbe: Anthrazit
Trägermaterial: PUR-Schaum
Chemische Basis: Imprägnierter Polyurethanschaum
Wasserdampfdiffusionswiderstand (Beschreibung): Innen dichter als außen
Verarbeitungstemperatur min./max.: 5 bis 23 °C
Temperaturbeständigkeit min./max.: -30 bis 80 °C
Schlagregendichtigkeit (Druck) min. /
Bedingung: 600 Pa / nach DIN 18542-BG1
Baustoffklasse / Bedingung: B2 - Normal entflammbar / nach DIN 4102
UV-Beständigkeit: Ja, bei schlagregendichter Komprimierung, Freibewitterung
Lagerfähigkeit ab Herstellung / Bedingung: 24 Monate / bei 1°C bis 20°C

Beschriebenes Fabrikat, oder gleichwertig.

Angeb. Fabrikat:

.....................................................
(Technische Unterlagen sind beizufügen)

'..........'
Menge: 110,000 m

**05.01.013 Schräger Anschnitt der Fassadenprofile (Tropfkante)**
am unteren Fassadenabschluss, oberhalb von Fenstern ohne
Sonnenschutz usw. Sämtliche Profile sind im Winkel von
ca. 15° nach außen abfallend anzuschrägen.
Menge: 22,000 m

**05.01.014 Fassadenreinigung**
nach der fertiggestellten Montage der kompletten Holzfassadenverkleidung, aller Blechteile und Blechverkleidungen. Die Reinigung umfasst das Entfernen von Verunreinigungen,artfremder Rückstände, Staubfrei machen, an der gesamten Fassade. Die Fassade ist bis zur Endabnahme des Gewerks vor weitere Verunreinigungen oder Beschädigungen durch den Auftragnehmer zu schützen.
Menge: 55,000 m²

**05.01.015 Stundenlohnarbeiten**
Stundenlohnarbeiten dürfen nur nach vorheriger
Abstimmung mit der Bauleitung durchgeführt werden.
Tagelohnbescheinigungen sind täglich auszustellen und
dem Bauleiter spätestens dem der Arbeiten folgenden
Besuchstermin zur Prüfung und Unterzeichnung
vorzulegen. Stundenlohnbescheinigungen werden nur im
Original und unterzeichnet anerkannt. Aus den
Bescheinigungen müssen eindeutig hervorgehen:
- Name und Berufsbezeichnung des Ausführenden
- die Art der geleisteten Arbeiten und Ausführungsdatum
- die aufgewandten Stunden und
- die verwendeten Materialien
Stundenlohnsatz gemäß vorstehender
Ausführungsbeschreibung anzugeben als Mittellohnsatz,
wobei mindestens die Hälfte der eingesetzten Leute
Facharbeiter sein müssen.
Menge: 20,000 Std

#### Untertitel 05.02 Holzfassade auf Mauerwerk KS / Stb

**05.02.001 Holz- Unterkonstruktion C 24 kammergetrocknet**
für senkrechte Holzverschalung als 2- teilige Konstruktion mit kreuzweise angeordneten
Hölzern, B x H 60/100 mm,
Rasterabstand vertikal 500 mm
horizontal 625 mm
gehobelt mit zugelassenen, nicht rostenden Befestigungsmitteln auf bauseits vorh. KS-Mauerwerk / Stahlbeonwändenbefestigt,
lot- und fluchtgerecht ausgerichtet
liefern und montieren
Bauaufsichtlich zugel. Befestigungsmittel

Die Holzbekleidung der Folgepositionen soll als elementierte Fassade mit unsichtbarer Verschraubung ausgeführt werden.
Die Unterkonstruktion ist entsprechend
auszubilden.

Beschriebenes Fabrikat, oder gleichwertig.

Angeb. Fabrikat:

.....................................................
(Technische Unterlagen sind beizufügen)

'..........'
Menge: 160,000 m²

**05.02.002 Fassaden-Wärmedämmung 2-lagig:**
Außenseitige Mineralfaserdämmung mit
Platten nach DIN 18165-1,
Anwendungstyp
Ww, Baustoffklasse A2, wasserabweisend
und verrottungsfest,
Plattengröße: 1250/600
mm, fachgerecht nach Vorschrift des
Herstellers kreuzweise in zwei Lagen
angebracht.
Der Einbau erfolgt dicht gestoßen eingepresst und lückenlos;
Sicherung mit Dämmstoffhaltern.
Durchführungen für Verankerungen sorgfältig verschlossen.
Wärmeleitfähigkeitsgruppe: NW 0,034 W/(m²xK)
Dämmstoffdicke 1. Lage: 100 mm
Dämmstoffdicke 2. Lage: 100 mm

Beschriebenes Fabrikat, oder gleichwertig.

Angeb. Fabrikat:

.....................................................
(Technische Unterlagen sind beizufügen)

'..........'
Menge: 160,000 m²

**05.02.003 Wärmebrückendämmung mit extrudierten Polystyrol**
auf STb.-Stützen in
Breiten von 0,35 m
Höhe bis 3,50 m

Hartschaumplatten norm und fachgerecht wie folgt herstellen:
Beidseitig gewaffelte extrudierte Polystyrol-Hartschaumplatte nach DIN EN 13164, geschäumt mit CO2, Zellgas Luft, Kantenausbildung: gerade Kante (I)
Eigenschaften
- Bezeichnungsschlüssel
EN 13164-T1-CS(10\Y)300-DS(70,90)-DLT(2)5-TR200
- Brandverhalten: Euroklasse E (normalentflammbar) nach DIN EN 13501-1
- Anwendungsgebiet nach DIN 4108-10:WAP (Außendämmung der Wand unter Putz)- Bemessungswert der Wärmeleitfähigkeit
d = 40 mm: 0,034 W/(m*K)
Druckspannung bzw. Druckfestigkeit bei 10% Stauchung nach DIN EN 826: 300 kPa (20 bis 40 mm: 200 kPa)
Länge x Breite: 1.250 mm x 600 mm (Deckmaß)
Dicke: #145;.40 #145; mm
liefern und unter Beachtung des Merkblattes
"Einbau und Verputzen von Platten aus extrudiertem Polystyrolschaum mit rauer Oberfläche oder gewaffelter Oberfläche im Außenbereich" des VDPM Verband für Dämmsysteme, Putz und Mörtel e.V. mit geeignetem Baukleber und Putzen nach Herstellervorschrift verlegen.

Beschriebenes Fabrikat, oder gleichwertig.

Angeb. Fabrikat:

.....................................................
(Technische Unterlagen sind beizufügen)

'..........'
Menge: 7,000 m

**05.02.004 Winddichtung:**
Einbau einer diffusionsoffenen, schwarzen und UV-beständigen Fassadenbahn für die Winddichtigkeit. Einschl. Anarbeit an Durchdringungen sowie An- und Abschlüssen. Einbau nach Herstellervorschrift.

liefern und montieren

Beschriebenes Fabrikat, oder gleichwertig.

Angeb. Fabrikat:

.....................................................
(Technische Unterlagen sind beizufügen)

'..........'
Menge: 160,000 m²

**05.02.005 Holz- Unterkonstruktion für senkrechte Holzverschalung**
auf bauseits vorh. Mauerwerkswand und Stahlbetonelement als 2- teilige Konstruktion mit kreuzweise angeordneten
Hölzern, 40/60 mm, gehobelt mit zugelassenen
Befestigungsmitteln auf bauseitiger Holztafelbauwand, befestigt, lot- und fluchtgerecht ausgerichtet.
Die Holzfassade wird mit offenen Fugen ausgeführt, die
gesamte Unterkonstruktion ist daher matt schwarz zu
streichen. Die waagerechte Lattung ist oberseitig
abzuschrägen um einen besseren Wasserabfluß zu
gewährleisten.
Die Holzbekleidung der Folgepositionen soll als
elementierte Fassade mit zumindest in Teilbereichen
unsichtbarer Verschraubung von der Rückseite ausgeführt
werden. Die Unterkonstruktion ist entsprechend
auszubilden.
Menge: 160,000 m²

**05.02.006 Holzfassade aus Lärche**
bestehend aus wiederkehrenden vier Profilbrettern in verschiedenen Breiten und Tiefen, die vertikal verlegt und individuell kombiniert werden können
Die Brettabfolge kann zufällig oder nach einem festen Verlegemuster erfolgen
Verlegeart nach Wahl des Auftraggebers
Fuge vertikal mit schwarz behandelter Kontrastfeder
Nut und Feder,Rückseiten zum Teil mit Trockennuten,
Kanten gebrochen
Holzart: Lärche
Abmessung:
22x 96mm (Deckmaß 76mm)
22 x 121 mm (Deckmaß 101 mm)
28 x 69 mm (Deckmaß 49 mm)
40 x 69 mm (Deckmaß 49 mm)
Länge 3,00 /3,60 / 4,80 / 5,40 m
(weitere Längen nach Absprache)
Sortierung: u/s nachsortiert
Ausführung: markant (kantig)
Oberfläche: strukturrau
Befestigung: nichtsichtbare Befestigung durch verdeckte Verschraubung mit nichtrostenden Schrauben
Liefern und gem Herstellerangaben montieren

Zur Orientierung kann das Produkt Ladenburger Fasadenprofil Skyline herangezogen werden. Dies ist jedoch kein Leitfabrikat und dieht Ausschließlich dem Bieter als Hilfestellung zur orientierung der gestallterischen Anforderungen

Lieferung und Montage

Beschriebenes Fabrikat, oder gleichwertig.

Angeb. Fabrikat:

.....................................................
(Technische Unterlagen sind beizufügen)

'..........'
Menge: 160,000 m²

**05.02.007 Zulage zur Vorposition für Schrägschnitte im Dachbereich**
Zulage zur Vorposition für Schrägschnitte im Dachbereich Ortgang
Menge: 16,000 m

**05.02.008 Zulage zur Vorposition Ecklösung mit einem Kantenprofil Y**
Zulage zur Vorposition für die Ausführung der nachfolgend aufgestellten Ecklösung mit einem Kantenprofil Y Aluminium

Lieferung und Montage incl. aller Nebenleistungen und dem Anpassen der Holzfassade
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Menge: 18,000 m

**05.02.009 Zulage zur Vorposition Innenecklösung**
Zulage zur Vorposition für die Ausführung der nachfolgend aufgestellten Ecklösung einer Innenecke mit einem Kantenprofil Aluminium

Lieferung und Montage incl. aller Nebenleistungen und dem Anpassen der Holzfassade
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Menge: 13,500 m

**05.02.010 Kantenprofil Aussenecke**
Zulage zur Vorposition für die Ausführung der nachfolgend aufgestellten Ecklösung mit einem Kantenprofil Aluminium

Lieferung und Montage incl. aller Nebenleistungen und dem Anpassen der Holzfassade

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Menge: 7,500 m

**05.02.011 Zulage zur Vorposition Holzöl / Dünnschichtlasur**
2x sichtseitig und 1x rückseitig geölt mit Holzöl oder Dünnschichtlasur
Samteffekt lt. Farbkarte.nach Wahl des Auftraggebers
Beschriebenes Fabrikat, oder gleichwertig.

Angeb. Fabrikat:

.....................................................
(Technische Unterlagen sind beizufügen)

'..........'
Menge: 160,000 m³

**05.02.012 Stark farbiger Anstrich**
Zulage zur Vorposition für die Endbehandlung einer 6 cm
breiten Seitenfläche der Kanthölzer 6/6 cm mit einer
stark farbigen Dickschichtlasur,

Farbwahl nach Vorgabe AG.
Beim Streichen der Lasur ist darauf zu achten, dass die
3 übrigen, sichtbaren Seiten des Kantholzes nicht mit farbigem
Anstrich verunreinigt werden.
Menge: 160,000 m2

**05.02.013 Anlegen einer Fensteröffnung B x H 3,50 x 0,52 m**
Seitl. links und rechts sowie unter dem Sturz
mit passender zur Verschalung Fichtenbrettverschalung
beplankt
liefern und montieren
Menge: 1,000 St

**05.02.014 Anlegen einer Fensteröffnung B x H 3,37 x 0,52 m**
Seitl. links und rechts sowie unter dem Sturz
mit passender zur Verschalung Fichtenbrettverschalung
beplankt
liefern und montieren
Menge: 1,000 St

**05.02.015 Anlegen einer Fensteröffnung B x H 4,06 x 0,52 m**
Seitl. links und rechts sowie unter dem Sturz
mit passender zur Verschalung Fichtenbrettverschalung
beplankt
liefern und montieren
Menge: 1,000 St

**05.02.016 Anlegen einer Fensteröffnung B x H 2,00 x 0,52 m**
Seitl. links und rechts sowie unter dem Sturz
mit passender zur Verschalung Fichtenbrettverschalung
beplankt
liefern und montieren
Menge: 1,000 Stk

**05.02.017 Anlegen einer Tür Fenster-Öffnung Kombination**
Tür B x H 1,09 x 2,25 m
Fenster B x H 2,90 x 0,52 m

Seitl. links und rechts sowie unter dem Sturz
mit passender zur Verschalung Fichtenbrettverschalung
beplankt
liefern und montieren
Menge: 1,000 St

**05.02.018 Anlegen einer Tür Fenster-Öffnung Kombination**
Tür B x H 1,00 x 2,25 m
Fenster B x H 2,00 x 0,52 m
Fenster B x H 1,00 x 0,52 m

Seitl. links und rechts sowie unter dem Sturz
mit passender zur Verschalung Fichtenbrettverschalung
beplankt
liefern und montieren
Menge: 1,000 Stk

**05.02.019 Anlegen einer Türöffnung - Eingagselement über Eck**
B x H: 1,80 x 2,50 m (Nordseite)
B x H: 4,19 x 2,50 m (Ostseite

Seitl. links und rechts sowie unter dem Sturz
mit passender zur Verschalung Fichtenbrettverschalung
beplankt
liefern und montieren
Menge: 1,000 Stk

**05.02.020 Hinterlüftung Insektenschutzgitter**
Zulage zur Fassadenbekleidung für das Ausführen von
Anschlussausbildungen der Hinterlüftungsschicht mit
einem Insektenschutzgitter, Ausführung als Winkel ca.
40 x 80 mm, Material Kunststoff oder Alu, schwarz,
fachgerechter Einbau und Anschluss an die
Unterkonstruktion.
inkl. der erforderlichen Befestigungsmaterialien und
aller erforderlicher Nebenarbeiten.
Menge: 175,000 m

**05.02.021 Fugendichtband Dichtungsband**
Breite 30 mm
Dicke 7 mm
Vorkomprimiertes und imprägniertes Fugendichtungsband für die gleichzeitige innere und äußere Abdichtung von Fenster- und Türfugen speziell mit kleinen Fugentiefen
Farbe: Anthrazit
Trägermaterial: PUR-Schaum
Chemische Basis: Imprägnierter Polyurethanschaum
Wasserdampfdiffusionswiderstand (Beschreibung): Innen dichter als außen
Verarbeitungstemperatur min./max.: 5 bis 23 °C
Temperaturbeständigkeit min./max.: -30 bis 80 °C
Schlagregendichtigkeit (Druck) min. /
Bedingung: 600 Pa / nach DIN 18542-BG1
Baustoffklasse / Bedingung: B2 - Normal entflammbar / nach DIN 4102
UV-Beständigkeit: Ja, bei schlagregendichter Komprimierung, Freibewitterung
Lagerfähigkeit ab Herstellung / Bedingung: 24 Monate / bei 1°C bis 20°C

Beschriebenes Fabrikat, oder gleichwertig.

Angeb. Fabrikat:

.....................................................
(Technische Unterlagen sind beizufügen)

'..........'
Menge: 135,000 m

**05.02.022 Schräger Anschnitt der Fassadenprofile (Tropfkante)**
am unteren Fassadenabschluss, oberhalb von Fenstern ohne
Sonnenschutz usw. Sämtliche Profile sind im Winkel von
ca. 15° nach außen abfallend anzuschrägen.
Menge: 80,000 m

**05.02.023 Fassadenreinigung**
nach der fertiggestellten Montage der kompletten Holzfassadenverkleidung, aller Blechteile und Blechverkleidungen. Die Reinigung umfasst das Entfernen von Verunreinigungen,artfremder Rückstände, Staubfrei machen, an der gesamten Fassade. Die Fassade ist bis zur Endabnahme des Gewerks vor weitere Verunreinigungen oder Beschädigungen durch den Auftragnehmer zu schützen.
Menge: 160,000 m²

**05.02.024 Stundenlohnarbeiten**
Stundenlohnarbeiten dürfen nur nach vorheriger
Abstimmung mit der Bauleitung durchgeführt werden.
Tagelohnbescheinigungen sind täglich auszustellen und
dem Bauleiter spätestens dem der Arbeiten folgenden
Besuchstermin zur Prüfung und Unterzeichnung
vorzulegen. Stundenlohnbescheinigungen werden nur im
Original und unterzeichnet anerkannt. Aus den
Bescheinigungen müssen eindeutig hervorgehen:
- Name und Berufsbezeichnung des Ausführenden
- die Art der geleisteten Arbeiten und Ausführungsdatum
- die aufgewandten Stunden und
- die verwendeten Materialien
Stundenlohnsatz gemäß vorstehender
Ausführungsbeschreibung anzugeben als Mittellohnsatz,
wobei mindestens die Hälfte der eingesetzten Leute
Facharbeiter sein müssen.
Menge: 20,000 Std

### Titel 06 Technische Bearbeitung

**06.001 Werkstatt- und Montageplanung**
für die gesamten Fassadenbekleidungen incl. aller Anschlüsseund Übergänge. Montageplan nach gestalterischer Vorgabe der Architektenpläne
Freigabe der Pläne durch den Architekten
2x Vorlage als Papierausdruck- Vorlage als Pdf-Datei
Einmessen der Höhen-Achsen
Ausgangspunkte sind die Meterrisse pro Geschoß
- Berechnungsnachweis Wärmeschutz entsprechend der gewählten Unterkonstruktion,
thermischer Trennung etc. mit Nachweis des geforderten U-Wertes.
Menge: 1,000 St

**06.002 Statische Berechnung**
Erstellen der statischen Berechnung und Fassadenfachplanung für die gesamte Fassadenbekleidung in prüffähiger Form, einschließlich aller erforderlichen Dübelsetzpläne und Ausführungszeichnungen.
Die Zeichnungen sind rechtzeitig in 3-facher Ausführung dem Auftraggeber zur Genehmigung vorzulegen.
Menge: 1,000 St
